# Cobertura inclinada "VEREA SYSTEM"

- Propriedade do ficheiro: CYPE INGENIEROS, S.A.
- Formato: FIEBDC-3/2002
- Moeda: EUR
- Custos indirectos: 3.00 %
- IVA: 23.00 %

## Q Coberturas

### QT Inclinadas

#### QTX Sistemas de telhados

**QTX020** m² Cobertura inclinada "VEREA SYSTEM", com uma pendente média de 30%, sobre espaço não habitável de estrutura metálica leve, formada por perfis omega de aço galvanizado, isolada termicamente com painel rígido de poliestireno extrudido de 30 mm de espessura, impermeabilização de placa subtelha de fibrocimento 6 Ondas NT-177 "VEREA", sobre a qual se coloca um revestimento de telha cerâmica canudo, "VEREA", 40x15x11 cm, acabamento com coloração em masa Rojo fixadas com espuma de poliuretano e ancoragens mecânicas.
Cobertura inclinada "VEREA SYSTEM", com uma pendente média de 30%, sobre espaço não habitável de estrutura metálica leve, formada por perfis omega de aço galvanizado, isolada termicamente com painel rígido de poliestireno extrudido de 30 mm de espessura, impermeabilização de placa subtelha de fibrocimento 6 Ondas NT-177 "VEREA", sobre a qual se coloca um revestimento de telha cerâmica canudo, "VEREA", 40x15x11 cm, acabamento com coloração em masa Rojo fixadas com espuma de poliuretano e ancoragens mecânicas.
Inclui: Implantação da estrutura metálica de suporte. Montagem da estrutura metálica de suporte. Limpeza da superfície suporte. Colocação do isolamento sobre o suporte. Implantação e traçado de rincões, larozes e encontros. Colocação da placa subtelha. Colocação e fixação das telhas.
Critério de medição de projecto: Superfície da vertente medida em verdadeira magnitude, segundo documentação gráfica de Projecto, sem ter em conta a sobreposição correspondente da telha.
Critério de medição de obra: Medir-se-á, em verdadeira magnitude, a superfície realmente executada segundo especificações de Projecto, sem ter em conta a sobreposição correspondente da telha.

| Código | Un | Descrição | Rendimento | Preço | Importância |
|---|---|---|---|---|---|
| mt13msv300e | m² | Fornecimento e colocação de estrutura metálica para cobertura inclinada sobre espaço não habitável, de telha cerâmica "VEREA", formada por perfis de aço laminados a quente, enformados a frio e galvanizados, de secções tipo omega C e omega U, inclusive elementos de ancoragem. (material) | 1.000 | 24.00 | 24.00 |
| mt13msv200a | m² | Fornecimento e colocação de isolamento térmico em cobertura inclinada de telha cerâmica "VEREA", através de painel rígido de poliestireno extrudido, segundo EN 13164, de superfície lisa e bordo lateral macho-fêmea, de 30 mm de espessura, resistência térmica 0,9 m²°C/W, condutibilidade térmica 0,034 W/(m°C), Euroclasse E de reacção ao fogo e densidade 30 kg/m³. (material) | 1.000 | 5.82 | 5.82 |
| mt13msv110a | m² | Fornecimento e colocação de placa de 177 de fibrocimento sem amianto, ancoragens e elementos de união da placa ao suporte; para impermeabilização sob telha em cobertura de telha cerâmica "VEREA". (material) | 1.000 | 13.10 | 13.10 |
| mt13msv010aa | m² | Fornecimento e colocação de telha canudo cerâmica "VEREA", 40x15x11 cm, acabamento com coloração em massa Rojo, fixada através de espuma de poliuretano e ganchos de aço inoxidável, inclusive peças especiais. (material) | 1.000 | 22.56 | 22.56 |
| % | % | Custos directos complementares | 2 % | 65.48 | 1.31 |
|  |  | Custos directos |  |  | 66.79 |
