# Cobertura inclinada de telhas cerâmicas

- Propriedade do ficheiro: CYPE INGENIEROS, S.A.
- Formato: FIEBDC-3/2002
- Moeda: EUR
- Custos indirectos: 3.00 %
- IVA: 23.00 %

**QTT010** m² Cobertura inclinada de telhas cerâmicas, sobre espaço habitável, com uma pendente média de 30%, composta de: impermeabilização: placa subtelha, revestimento: telha canudo cerâmica, "VEREA", acabamento com coloração em massa Rojo, 40x15x11 cm, assente com argamassa de cimento, confeccionada em obra, dosificação 1:8; formação de pendentes com laje de betão ou painel cerâmico (não incluída neste preço).
Cobertura inclinada de telhas cerâmicas, sobre espaço habitável, com uma pendente média de 30%, composta de: IMPERMEABILIZAÇÃO: placa subtelha, fixada com parafusos ao suporte; REVESTIMENTO: telha canudo cerâmica, "VEREA", acabamento com coloração em massa Rojo, 40x15x11 cm, assente com argamassa de cimento, confeccionada em obra, dosificação 1:8. Inclusive telhas de ventilação.
Inclui: Limpeza e preparação da superfície. Colocação da placa subtelha. Colocação das telhas assentes com argamassa.
Critério de medição de projecto: Superfície da vertente medida em verdadeira magnitude, segundo documentação gráfica de Projecto.
Critério de medição de obra: Medir-se-á, em verdadeira magnitude, a superfície realmente executada segundo especificações de Projecto.

| Código | Un | Descrição | Rendimento | Preço | Importância |
|---|---|---|---|---|---|
| mt13lpo010h | m² | Placa asfáltica 10 ondas de perfil ondulado e cor vermelho, à base de fibras minerais e vegetais saturadas com uma emulsão betuminosa a altas temperaturas, segundo NP EN 534. (material) | 1.250 | 7.06 | 8.83 |
| mt13lpo035a | Ud | Prego, para fixação de placa subtelha. (material) | 3.000 | 0.08 | 0.24 |
| mt08aaa010a | m³ | Água. (material) | 0.006 | 1.50 | 0.01 |
| mt01arg005a | t | Areia de pedreira, para argamassa preparada em obra. (material) | 0.052 | 18.00 | 0.94 |
| mt08cem011a | kg | Cimento Portland CEM II/B-L 32,5 R, cor cinzento, em sacos, segundo NP EN 197-1. (material) | 6.000 | 0.10 | 0.60 |
| mt13tvc010aa | Ud | Telha canudo cerâmica, "VEREA", acabamento com coloração em massa Rojo, 40x15x11 cm, segundo EN 1304. (material) | 38.500 | 0.20 | 7.70 |
| mq06hor010 | h | Betoneira. (equipamento) | 0.030 | 1.68 | 0.05 |
| mo020 | h | Oficial de 1ª construção. (mão de obra) | 0.653 | 18.48 | 12.07 |
| mo113 | h | Operário não qualificado construção. (mão de obra) | 0.327 | 17.39 | 5.69 |
| mo011 | h | Oficial de 1ª montador. (mão de obra) | 0.166 | 19.03 | 3.16 |
| mo080 | h | Ajudante de montador. (mão de obra) | 0.083 | 17.97 | 1.49 |
| % | % | Custos directos complementares | 2 % | 40.78 | 0.82 |
|  |  | Custos directos |  |  | 41.60 |
