# Reparação de revestimento em cobertura inclinada

- Propriedade do ficheiro: CYPE INGENIEROS, S.A.
- Formato: FIEBDC-3/2002
- Moeda: EUR
- Custos indirectos: 3.00 %
- IVA: 23.00 %

**QTY010** m² Reparação de revestimento em cobertura inclinada, substituindo as telhas deterioradas por telha canudo cerâmica, "VEREA", acabamento com coloração em massa Rojo, 40x15x11 cm fixada com espuma de poliuretano.
Reparação de revestimento de telha em cobertura inclinada, retirando as telhas deterioradas e reparando com telha canudo cerâmica, "VEREA", acabamento com coloração em massa Rojo, 40x15x11 cm, fixada com espuma de poliuretano. Incluindo p/p de preparação da zona de trabalho e protecção dos elementos da envolvente que se devem manter, limpeza, armazenamento, remoção e carga de entulho para camião ou contentor.
Inclui: Remoção das telhas danificadas. Limpeza e preparação da superfície. Fixação das telhas com espuma.
Critério de medição de projecto: Superfície medida segundo documentação gráfica de Projecto.
Critério de medição de obra: Medir-se-á a superfície realmente executada segundo especificações de Projecto.

| Código | Un | Descrição | Rendimento | Preço | Importância |
|---|---|---|---|---|---|
| mt13tvc010aa | Ud | Telha canudo cerâmica, "VEREA", acabamento com coloração em massa Rojo, 40x15x11 cm, segundo EN 1304. (material) | 10.000 | 0.20 | 2.00 |
| mt13blw110a | Ud | Aerossol de 750 cm³ de espuma de poliuretano, de 22,5 kg/m³ de densidade, 140% de expansão, 18 N/cm² de resistência à tracção e 20 N/cm² de resistência à flexão, condutibilidade térmica 0,04 W/(m°C), estável de -40°C a 100°C; para aplicar com pistola; segundo EN 13165. (material) | 0.125 | 7.20 | 0.90 |
| mt13blw104 | Ud | Gancho para fixação de telhas em ripa. (material) | 5.000 | 0.05 | 0.25 |
| mo020 | h | Oficial de 1ª construção. (mão de obra) | 0.441 | 18.48 | 8.15 |
| mo113 | h | Operário não qualificado construção. (mão de obra) | 0.220 | 17.39 | 3.83 |
| % | % | Custos directos complementares | 2 % | 15.13 | 0.30 |
|  |  | Custos directos |  |  | 15.43 |
