# Reconstrução de beirado deteriorado a uma altura de até 20 m em cobertura inclinada de telhas

- Propriedade do ficheiro: CYPE INGENIEROS, S.A.
- Formato: FIEBDC-3/2002
- Moeda: EUR
- Custos indirectos: 3.00 %
- IVA: 23.00 %

**QTY020** m Reconstrução de beirado deteriorado a uma altura de até 20 m em cobertura inclinada de telhas, formado por 3 ud/m de telha canudo cerâmica, "VEREA", acabamento com coloração em massa Rojo, 40x15x11 cm e as restantes telhas recuperadas do beirado, em bom estado de conservação, fixadas com espuma de poliuretano.
Reparação de beirado a uma altura de até 20 m em cobertura inclinada de telhas, eliminando as partes deterioradas do beirado e reconstruindo-o com 3 ud/m de telha canudo cerâmica, "VEREA", acabamento com coloração em massa Rojo, 40x15x11 cm e as restantes telhas recuperadas do beirado, em bom estado de conservação, fixadas com espuma de poliuretano. Incluindo p/p de preparação da zona de trabalho e protecção dos elementos da envolvente que se devem manter, limpeza, armazenamento, remoção e carga de entulho para camião ou contentor.
Inclui: Desmontagem do beirado deteriorado. Recuperação das telhas em bom estado de conservação. Limpeza e preparação da superfície. Fixação das telhas com espuma.
Critério de medição de projecto: Comprimento medido segundo documentação gráfica de Projecto.
Critério de medição de obra: Medir-se-á o comprimento realmente executado segundo especificações de Projecto.

| Código | Un | Descrição | Rendimento | Preço | Importância |
|---|---|---|---|---|---|
| mt13tvc010aa | Ud | Telha canudo cerâmica, "VEREA", acabamento com coloração em massa Rojo, 40x15x11 cm, segundo EN 1304. (material) | 3.000 | 0.20 | 0.60 |
| mt13blw110a | Ud | Aerossol de 750 cm³ de espuma de poliuretano, de 22,5 kg/m³ de densidade, 140% de expansão, 18 N/cm² de resistência à tracção e 20 N/cm² de resistência à flexão, condutibilidade térmica 0,04 W/(m°C), estável de -40°C a 100°C; para aplicar com pistola; segundo EN 13165. (material) | 0.063 | 7.20 | 0.45 |
| mt13blw104 | Ud | Gancho para fixação de telhas em ripa. (material) | 2.500 | 0.05 | 0.13 |
| mq06hor010 | h | Betoneira. (equipamento) | 0.012 | 1.68 | 0.02 |
| mo020 | h | Oficial de 1ª construção. (mão de obra) | 0.606 | 18.48 | 11.20 |
| mo113 | h | Operário não qualificado construção. (mão de obra) | 0.220 | 17.39 | 3.83 |
| % | % | Custos directos complementares | 2 % | 16.23 | 0.32 |
|  |  | Custos directos |  |  | 16.55 |
